# Schönhauser Allee 134, 10437 Berlin
Angebotsaufforderung (GAEB DA XML 3.3, DA83)
Projekt: SCHÖN 134
Währung: EUR
Vergabeart: Freihändige Vergabe
Abgabeort: Covivio Immobilien GmbH Lietzenburger Str. 90 10719 Berlin F
Sicherheit Vertragserfüllung %: 0,00
Sicherheit Gewährleistung %: 0,00
Auftraggeber: Covivio Quadriga IV GmbH, c/o Covivio Development GmbH, Lietzenburger Straße 90, 10719 Berlin, Ansprechpartner Herr Luong, E-Mail kevin.luong@covivio.immo
Ausführungsort: SCHÖN134, Schönhauser Allee 134, 10437 Berlin, Deutschland, Ansprechpartner Herr Ziegler, E-Mail Norman.ziegler@covivio.immo
Erstellt mit: 5 260615, NOVA AVA, 18.06.2026

## LEISTUNGSÜBERSICHT
In dieser Ausschreibung sind Gerüstarbeiten für das Projekt SCHÖN134 aufgeführt.
Nachfolgend einige Kenndaten:

| Leistung | Menge |
| --- | --- |
| Fassadengerüst, LK3, W06, H1 | 2.320 m2 |
| Treppenturm, LK4 | 57 m |
| Gerüstüberbrückung, Gitterträger | 35 m |
| Gerüstbekleidung, Schutznetz aus Polypropylen | 2.320 m2 |
| Wetterschutzdach, Kasettendach | 125 m2 |
| Hängegerüst | 50 m2 |
| Gerüstkontrollgang | 40 Stk |
| Materialaufzug, 5 kN, h= 20 m | 2 Stk |
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
Hinweis zu den Ausführungsterminen:
Die Ausführung der Leistung für Gerüstarbeiten erfolgt nach Abruf des Auftraggebers.

## ALLGEMEINE PROJEKTBESCHREIBUNG SCHÖN134
Grundstück:
Schönhauser Allee 134, 10437 Berlin

Projekt Kürzel:
SCHÖN134

Bauvorhaben:
Gegenstand des Bauvorhabens ist ein Mehrfamilienhaus aus der Gründerzeit mit klassischer Blockrandbebauung, bestehend aus einem Vorderhaus und zwei Seitenflügeln. Die bauliche Anlage weist Abmessungen von ca. 47 x 30 m auf und ist vollständig unterkellert. Das Gebäude umfasst vier Treppenräume, von denen drei unmittelbar in den Innenhof führen. Der vierte Treppenraum verbindet das Gebäude mit dem öffentlichen Straßenraum. Typisch für die Bauzeit wurden die Wände in den unteren Geschossen als Mauerwerkswände und die Geschossdecken als Holzbalkendecken ausgeführt.

Baumaßnahme:
Im Rahmen geplanter Sanierungsmaßnahmen soll im Dachgeschoss der Schönhauser Allee 134 in Berlin Prenzlauer Berg eine Schwamm-, Schadstoff- und Fassadensanierung durchgeführt werden.
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Kennzahlen:
Grundstücksfläche: 1.140 m2
BRI: 2.194 m3
Treppenhäuser: 4 Stk

## ALLGEMEINE TECHNISCHE VORBEMERKUNGEN - GERÜSTARBEITEN
Der sachliche Geltungsbereich ergibt sich ebenso wie die technische Ausführung aus den ATV:
DIN 18451 Gerüstarbeiten und den anerkannten Regeln der Technik.

Ergänzend sind u.a. folgende ATV zu berücksichtigen:
DIN 18 299 Allgemeine Regelungen für Bauarbeiten jeder Art.

Weiterhin gelten sämtliche europäischen und nationalen Vorschriften, Merkblätter, Stoff- und Prüfnormen usw. jeweils in ihrer aktuellen Fassung. Als vereinbart gelten weiterhin die Herstellerverarbeitungsangaben, Zulassungen und Empfehlungen der jeweiligen Fachverbände.

## ZUSÄTZLICHE TECHNISCHE VORBEMERKUNGEN - GERÜSTARBEITEN
1. Ausführung und Konstruktion

1.1 Allgemeine Hinweise
Verankerungselemente aus Stahl, die in das einzurüstende Bauwerk eingehen, müssen korrosionsgeschützt sein.
Rüstungen sind generell als typgeprüfte Stahlrohr- Rahmenrüstungssysteme anzubieten und aufzubauen. Weichen Konstruktionen von den typgeprüften Zulassungen der Hersteller ab, hat der Auftragnehmer unaufgefordert zu seinen Lasten den entsprechenden statischen Nachweis aufzustellen und erforderlichenfalls prüfen zu lassen.
Gleichfalls besorgt der Auftragnehmer die erforderlichen Genehmigungen zur Absperrung, bzw. Inanspruchnahme öffentlichen Straßenlandes und bringt eine hierfür ggf. erforderliche Bürgschaft bei. Die Kosten für die Nutzung des öffentlichen Grundes wer- den bauseitig übernommen.
Rüstungen sind erst nach Arbeitsaufforderung durch den AG ab- oder umzubauen. Rüstungen sind spätestens drei Tage nach Freimeldung zu demontieren/ umzubauen und unverzüglich abzufahren. Nach diesem Termin geht die Gefahrtragung für die Beschädigung noch eingerüsteter Bauteile auf den Auftragnehmer über.
Die Kennzeichnung der Fassaden-, Raum- und Stützgerüste mit der Bezeichnung der aufstellenden Firma einschl. Telefonnummer sowie des flächenbezogenen Nutzungsgewichtes ist unverzichtbar. Die Anbringung jeglicher Werbeflächen an der Rüstung, auch für den Betrieb des Auftragnehmers, bedarf der ausdrücklichen Zustimmung des Auftraggebers.
Bei Arbeitsgerüsten als Standgerüste mit längenorientierten Gerüstlagen (Fassadengerüste) sind alle Arbeitslagen, bei Standgerüsten mit flächenorientierten Gerüstlagen (Raumgerüste) ist eine Arbeitslage mit Gerüstbelägen auszustatten.

1.2 Gebrauchsüberlassung
Die Rüstung und sämtliche Sicherheitsvorrichtungen (z. B. Beleuchtung, Abschrankungen, Brustwehr) sind in mindestens wöchentlichen Abständen vom Auftragnehmer zu kontrollieren. Die Rüstung ist anderen Unternehmern zur Ausführung ihrer Arbeiten zu überlassen. Sie ist so zu erstellen, dass sie von allen am Bau beteiligten Gewerken ohne Umbauarbeiten gefahrlos genutzt werden kann.

1.3 Ausführung
Der Auftragnehmer informiert sich vor Gerüststellung über die Lage vorgesehener Arbeitsabschnitte und Ausführungstermine.

Der Regelabstand der Hauptgerüste ohne Konsolen von der Außenwand beträgt grundsätzlich 40cm. Auf abweichende Angaben im Leistungsverzeichnis oder bei der Anlaufbesprechung ist zu achten.

Die Rüstung ist so aufzustellen, dass das ungefährdete Betreten und Passieren der Baustelle für Bewohner und Handwerker möglich ist. Alle Eingänge und Zuwegungen sind in voller Größe von der Rüstung freizuhalten bzw. zu überbauen.

In der Nähe von Bauwerken, Leitungen, Kabel, Vegetationsflächen (Bäume, Pflanzen, etc.) und dergleichen müssen die Arbeiten mit der gebotenen Sorgfalt ausgeführt werden. Gefährdete Vegetationsflächen sind zu schützen, dabei ist die
DIN 18 920 zu beachten.

Sofern im Leistungsverzeichnis nicht näher beschrieben, erfolgt die Gerüstverankerung nach den allgemeinen technischen Regeln. Im Zuge der Leistungserfüllung ist es Aufgabe des Auftragnehmers, sich fachkundig mit dem Auftraggeber oder dessen Vertreter über die Gerüstverankerung an der Fassade oder sonstigen Bauteilen abzusprechen. Die Verankerung ist so zu wählen, dass die Verankerungstechnik und das Schließen der Verankerungslöcher auf den Schichtenaufbau des Bauteilelementes (geputzte Fassade, Fassade mit Thermohaut geputzt, Ziegelsichtmauerwerk, Betonsichtflächen, Metallfassaden, Fassadenverkleidungen sonstiger Art etc.) abgestimmt ist. Auf Verlangen des AG ist ein Verankerungsplan zu erstellen und mit dem AG abzustimmen.

Werden Gerüste auf wasserführenden Flächen, wie Vordächer, Dachterrassen und Flachdächer erstellt, hat der Auftragnehmer dafür zu sorgen, dass die wasserführende Eindichtung durch die Gerüstbelastung nicht perforiert bzw. beschädigt wird. Diese Flächen dürfen nur im Rahmen der zulässigen Belastung genutzt werden. Im Zweifel ist die Bauleitung zu informieren.

Bohlen und Abdeckungen sind gegen Verschieben zu sichern. Sämtliche Etagen des Gerüstes sind mit vollständigem Bohlenbelag, Rückenlehnen, Schutzgeländern, Bordbrettern sowie mit Leitergängen zu versehen.
In Abständen von höchstens 20 m ist jeweils ein Leitergang vorzusehen, so dass abschnittweise abgerüstet werden kann. Die Rüstung ist so zu erstellen, dass die Gerüstlagen auch bei Höhenversetzen des Untergrundes in selber Höhe durchlaufen. Es sind Etagenhöhen von Bohlenbelag zu Bohlenbelag von 1,90 - 2,00 m einzuhalten. Dabei darf der oberste Bohlenbelag nicht mehr als 1,00 m tiefer als OK Dachgesims liegen. Gerüste, die unter Nichtbeachtung dieser Forderungen aufgestellt und dadurch von anderen Handwerkern nicht benutzt werden können, sind nach Angabe des AG kostenlos umzubauen bzw. zu ergänzen.

Der Auftragnehmer informiert sich vor Ausführung der Einrüstung, welche Fassadenbereiche zur Befestigung der Rüstung freigegeben sind und wie Gerüstankerlöcher in Putzflächen zu schließen sind. Metallgerüste sind gegen statische Aufladung zu erden.

1.4 Planung
Werkplanung erfolgt durch den AN rechtzeitig vor Ausführungsbeginn zur Freigabe, mit Angabe Abstände, Höhen, Lage, Leitergang, Rückbauabschnitte, etc.

## ZUSÄTZLICHE TECHNISCHE VORBEMERKUNGEN
01  Allgemeines
Anschlüsse für Wasser und Energie werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u. ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind ggf. mit einer entsprechenden Begründung in einem Zusatzangebot einzureichen.

07 Verwendbarkeitsnachweis
Sämtliche zur Verwendung kommende Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 3131 Gerüstarbeiten
Datum: 16.12.2025

### Titel 1 Gerüstbauarbeiten

#### Abschnitt 1.1 Vorbereitende Maßnahmen

**1.1.10 Standsicherheitsnachweis, Gerüst**
*** Pauschalposition
Standsicherheitsnachweis für Gerüstkonstruktion, sowie
für die daran zu verankernden Hebezeuge, Bauaufzüge
u.dgl., unter Berücksichtigung der am Gebäude gegebenen
Verankerungsmöglichkeiten.
Die statische Berechnung ist dem Bauherrn in 2-facher
Ausfertigung vorzulegen.

Art des Gerüsts: Arbeit- und Schutzgerüst
Menge: 1,000 psch

**1.1.20 Werkplanung, aufstellen+zur Freigabe einreichen**
*** Pauschalposition
Aufstellen und mindestens 3 Wochen vor Leistungsbeginn
zur Freigabe durch den AG einreichen einer prüffähigen
Werkplanung aller erforderlichen Rüstarbeiten mit Angabe
der geplanten Abstände zum Gebäude, Abstand zur Traufe,
Konsolen, Lage und Ausbildung des ggfs. erforderlichen
(Dach-)Fanggerüstes, Lage des Treppenturms sowie des
ggfs. vorhandenen Bauaufzugs mit dessen Verankerung,
Gitterträgern über Kellerabgängen und Treppenraumeingängen
sowie ggfs. erforderlicher Passantenschutzdächern.
Die Planung ist mittels CAD Programm oder gleichwertiger
Software zu erstellen und sowohl digital als auch in Papier
in ausreichender Größe ausgedruckt bzw. ausgeplottet
einzureichen.

Art des Gerüsts: Arbeit- und Schutzgerüst
Menge: 1,000 psch

**1.1.30 Verankerungsprotokoll, Gerüst**
*** Pauschalposition
Protokoll der Gerüstverankerungen erstellen für
nachfolgend beschriebenes Gerüst.
Protokoll gemäß BGI/GUV-I 663.
Menge: 1,000 psch

#### Abschnitt 1.2 Fassadengerüst

*Hinweis: HINWEIS ZUR AUSFÜHRUNG UND VORHALTUNG DER GERÜSTARBEITEN*
Die Gerüstbauarbeiten werden abschnittsweise entsprechend dem Baufortschritt ausgeführt. Die Ausführung und zeitliche Abfolge erfolgen in enger Abstimmung mit der örtlichen Bauleitung unter Berücksichtigung des Bauablaufs und der betrieblichen Erfordernisse.

Der Auftragnehmer hat das Gerüst in den jeweiligen Bauabschnitten sukzessive aufzubauen, für die Dauer der jeweiligen Nutzung vorzuhalten, nach Fertigstellung der Arbeiten in diesem Abschnitt abzubauen und in den nächsten Bauabschnitt umzusetzen.

Die angegebenen Vorhaltezeiten je Bauabschnitt beziehen sich ausschließlich auf die tatsächliche Standzeit des Gerüstes im jeweiligen Abschnitt und beinhalten:- das abschnittsweise Aufbauen,- das Vorhalten während der Nutzung durch Folgegewerke,- das abschnittsweise Abbauen,- sowie das innerbaustellenbedingte Umsetzen in die nachfolgenden Bauabschnitte.

Die Einheitspreise für Lieferung, Montage und Demontage beinhalten sämtliche hierfür erforderlichen Leistungen, insbesondere:- mehrfaches Umsetzen innerhalb der Baustelle,- abschnittsweises Auf- und Abbauen,- Zwischenlagerungen von Gerüstmaterial auf der Baustelle,- Anpassungen an den Baufortschritt.

Ein Anspruch auf gesonderte Vergütung für abschnittsweises Arbeiten, Unterbrechungen im Bauablauf oder innerbaustellenbedingte Umsetzungen besteht nicht.

Zusätzlich zu vergüten sind ausschließlich solche Umsetzungen, die über die festgelegten maximalen Umsetzvorgänge hinausgehen und vom Auftraggeber ausdrücklich angeordnet werden.

| Bauteil | Fläche | Vorhaltung |
| --- | --- | --- |
| Vorderhaus | ca. 825 m2 | ca. 18 Wochen |
| Seitenflügel links | ca. 535 m2 | ca. 6 Wochen |
| Seitenflügel 1+2 rechts | ca. 960 m2 | ca. 16 Wochen |

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
**1.2.10 Fassadengerüst, LK3, W06, H1, liefern+montieren+rückbauen**
Arbeitsgerüst für Fassadenarbeiten als längenorientiertes
Standgerüst ohne Bekleidung mit Holzbohlen, gemäß
DIN EN 12811-1 und DIN EN 12810-1, einschl. An- und
Abtransport sowie Auf- und Abbau

Art des Gerüstes: Fassadengerüst
Lastklasse: LK3
Breitenklasse: W06
Höhenklassen: H1
Wandabstand: 0,30m von Außenkante Rohfassade
bis Außenkante Gerüstbohle
Höhe: bis fertiger Traufe (bis ca. 19,70 m ü. OKG)
Standfläche: eben, normal belastbar
Untergrund Fassade: MW
Verwendungszweck: Fassadenarbeiten

| Bauteil | Fläche | Vorhaltung |
| --- | --- | --- |
| Vorderhaus | ca. 825 m2 | ca. 18 Wochen |
| Seitenflügel links | ca. 535 m2 | ca. 6 Wochen |
| Seitenflügel 1+2 rechts | ca. 960 m2 | ca. 16 Wochen |
Menge: 2320,000 m2

**1.2.20 Fassadengerüst, LK3, W06, H1, Gebrauchsüberl.+Wartung (Vorderhaus)**
*** Bezugsbeschreibung
Gebrauchsüberlassung des vorbeschriebenen Fassadengerüstes
Arbeits- und Schutzgerüst gemäß DIN EN 12811-1, einschl.
Wartung und eventuell erforderlicher Reparaturen.

Ausführungsort: Vorderhaus
Menge: 14850,000 m2Wo

**1.2.30 Fassadengerüst, LK3, W06, H1, Gebrauchsüberl.+Wartung (Seitenflügel 1+2 rechts)**
*** wie Position 1.2.20
Ausführungsort: Seitenflügel 1+2 rechts
Menge: 15360,000 m2Wo

**1.2.40 Fassadengerüst, LK3, W06, H1, Gebrauchsüberl.+Wartung (Seitenflügel links)**
*** wie Position 1.2.20
Ausführungsort: Seitenflügel links
Menge: 3210,000 m2Wo

**1.2.50 Treppenturm, LK4, liefern+montieren+rückbauen**
Treppenturm gemäß DIN EN 12811-1, vorgebaut vor
Fassadengerüst, inkl. Doppelhandlauf und Stirngeländer,
einschl. An- und Abtransport sowie Auf- und Abbau

Laufbreite:  0,6 m
Lastklasse:  LK4
Höhenklasse Gerüst: H1
Höhe:  bis fertiger Traufe (ca. 19,70 m ü. OKG)
Art des Gerüstes: Fassadengerüst
Standfläche: eben, normal belastbar
Montageort: nach Angabe der örtlichen Bauleitung
Menge: 57,000 mWo

**1.2.60 Treppenturm, LK4, Gebrauchsüberl.+Wartung (Vorderhaus)**
*** Bezugsbeschreibung
Gebrauchsüberlassung des Treppenturms der Vorposition,
einschl. Wartung und eventuell erforderlicher Reparaturen

Montageort:  Vorderhaus, nach Anweisung der örtlichen Bauleitung
Menge: 342,000 mWo

**1.2.70 Treppenturm, LK4, Gebrauchsüberl.+Wartung (Seitenflügel 1+2 rechts)**
*** wie Position 1.2.60
Montageort:  Seitenflügel 1+2 rechts, nach Anweisung der örtlichen Bauleitung
Menge: 304,000 mWo

**1.2.80 Treppenturm, LK4, Gebrauchsüberl.+Wartung (Seitenflügel links)**
*** wie Position 1.2.60
Montageort:  Seitenflügel links, nach Anweisung der örtlichen Bauleitung
Menge: 114,000 mWo

**1.2.90 Zugangsbeschränkung Treppenturm**
Holzverkleidung aus Seekiefer-Platten um den Treppenturm
anbringen, um den Zugang für Dritte zu beschränken.
In diese Konstruktion ist eine Tür (Breite= 70cm) mit einer
Vorrichtung für ein Vorhängeschloss einzubauen
(Vorhängeschloss bauseits) .

Gesamthöhe= ca.3,00m
Länge Holzverschalung umlaufend um den Treppenturm
Einbauort: Straßen- und hofseitig
Menge: 3,000 Stk

**1.2.100 Gerüstüberbrückung, Gitterträger, liefern+montieren+rückbauen**
Gerüstüberbrückung mittels Gitterträgern paarweise
oberhalb von Abgängen, Durchgängen, Auffahrten,
Fundamenten oder sonstigen Bereichen für spätere
Zugänglichkeit oder mangelnder Tragfähigkeit montieren.
Die Gerüstrahmen im überbrückten Feld sind auszulassen,
einschl. An- und Abtransport, sowie Auf- und Abbau, einschl.
aller erforderlicher Befestigungs- und Verbindungsmittel.
Der untere Teil der Gitterträger ist bei lichten Durchgangshöhen
von unter 2,00m mit Schaumstoff und Warnband zur
Vermeidung von Verletzungen zu sichern.

Überbrückungslänge: ca. 5,00m
Lichte Durchgangshöhe: mind. 2,30m

Montageort: TRH-Zugänge und Hauseingangsbereich
Menge: 35,000 m

**1.2.110 Gerüstüberbrückung, Gitterträger, Gebrauchsüberl.+Wartung**
Gebrauchsüberlassung der Überbrückung mittels paarweise
angeordneten Gitterträgern der Vorposition, einschl.
Wartung und eventuell erforderlicher Reparaturen

Montageort: Vorderhaus, Seitenflügel 1+2 rechts sowie Seitenflügel links
TRH-Zugänge, Hauseingang, Nachbarbebauung
Menge: 530,000 mWo

**1.2.120 Gerüstbekleidung, Schutznetz aus Polypropylen**
Vollflächige Gerüstbekleidung gemäß DIN 4420-1 als Sicht-,
Witterungs- und Staubschutz mit Schutznetz. Ausführung mit
hochfestem Polypropylen (PP) nach DIN EN 1263-1,
Energieaufnahme 4,2 kJ

Baustoffklasse nach DIN 4102-1: B1
Menge: 2320,000 m2

**1.2.130 Gerüstbekleidung, Schutznetz, Gebrauchsüberlassung**
Gebrauchsüberlassung für vollflächige Gerüstbekleidung
gemäß DIN 4420-1 mit Schutznetz aus Polypropylen.

Montageort: Vorderhaus, Seitenflügel 1+2 rechts sowie Seitenflügel links
Menge: 33420,000 m2Wo

**1.2.140 Passantenschutztunnel, liefern+montieren+rückbauen**
Fußgänger- bzw. Passantenschutztunnel für das sichere
Umleiten von Fußgängern und Radfahrern an Baustellen.
Schützt gegen fallendes Material mit Nässe- und Rieselschutz,
als Schutzgerüst mit Rieselschutz, Tunnelabdeckung, einseitigen
Seitenwänden Tastleisten beidseitig und Seitenschutz sowie
beidseitigen Rampen, Montage gem. Werkplanung
entweder unterhalb oder vor dem Fassadengerüst.

lichte Breite: ca. 1,60m
lichte Höhe: ca. 2,20m
Standfläche: eben, normal belastbar
Verwendungszweck: Passantenschutztunnel, Gehweg

Montageort: Straßenseite, öffentliches Straßenland
Menge: 24,000 m

**1.2.150 Passantenschutztunnel, Gebrauchsüberl.+Wartung (Vorderhaus)**
Gebrauchsüberlassung des Passantenschutztunnels der Vorposition
einschl. Wartung und eventuell erforderlicher Reparaturen.

Montageort:  Straßenfassade, öffentliches Straßenland
Menge: 432,000 mWo

**1.2.160 Passantenschutzdach+Rieselschutz, 1,50m, liefern+montieren+rückbauen**
Passantenschutz nach DIN 4420-1 unterhalb des
Fassadengerüstes, einschl. An- und Abtransport, sowie Auf- und Abbau.
Zusätzlich ist der dadurch insgesamt überdeckte Eingangs- bzw.
Durchgangsbereich, einschließlich des Standgerüstes, mit einem
Rieselschutz, z.B. Bautenschutzmatten oder PE-Folie, bis an das
Gebäude zu versehen, um gegebenenfalls herabfallende
Kleinstmaterialien oder Schutt sicher auffangen zu können. Der
Passantenschutztunnel muss die Lasten auf dem darauf errichteten
Fassadengerüstes und der Podesttreppe sicher aufnehmen und in den
Baugrund ableiten können.

Auskragung:  mind. 1,50m
Schutzdachbreite:  mind. 2,50m
Belag: Gerüstbohlen und Rieselschutz
Montageort: Zugänge im Innenhof und im öffentlichen Straßenland

Abrechnung:  je Stück hergestelltem Passantenschutzdach
Menge: 5,000 Stk

**1.2.170 Passantenschutzdach+Rieselschutz, 1,50m, Gebrauchsüberl.+Wartung**
Gebrauchsüberlassung des Passantenschutzes der Vorposition
einschl. Wartung und eventuell erforderlicher Reparaturen

Montageort: Vorderhaus, Seitenflügel 1+2 rechts sowie Seitenflügel links
Menge: 74,000 StWo

**1.2.180 Durchgangsrahmen, liefern+montieren+rückbauen**
Durchgangsrahmen zum Schutz des Personenverkehrs unter
stehenden Gerüsten mit Nässe- und Rieselschutz.

Durchgangshöhe: min. 2,20 m
Breite: min. 2,50 m
Menge: 5,000 Stk

**1.2.190 Durchgangsrahmen, Gebrauchsüberlassung + Wartung**
Gebrauchsüberlassung des Durchgangsrahmen zum Schutz
des Personenverkehrs unter stehenden Gerüsten mit Nässe-
und Rieselschutz.

Montageort: Vorderhaus, Seitenflügel 1+2 rechts sowie Seitenflügel links
Menge: 74,000 StWo

**1.2.200 Dachdeckerfanggerüst, liefern+montieren+rückbauen**
Ausbau des Arbeitsgerüstes als Fassadengerüst zum
Schutzgerüst als Dachfanggerüst gemäß DIN 4420-1
mit Schutzwand, einschließlich An- u. Abtransport,
sowie Auf- u. Abbau.
Menge: 120,000 m

**1.2.210 Dachdeckerfanggerüst, Gebrauchsüberlassung + Wartung**
Gebrauchsüberlassung des Dachdeckerfanggerüstes der
Vorposition einschl. Wartung und eventuell erforderlicher
Reparaturen.

Montageort: Vorderhaus, Seitenflügel 1+2 rechts sowie Seitenflügel links
Menge: 1688,000 mWo

**1.2.220 Geländer, innenseitig, Balkone**
Geländer an der Innenseite des Arbeitsgerüstes im
Bereich der Balkone bzw. Loggien.
Einbau nach Erfordernis und auf Anweisung der örtlichen
Bauleitung

Montageort: Vorderhaus
Menge: 60,000 m

**1.2.230 Geländer, innenseitig, Balkone, Gebrauchsüberlassung + Wartung (Vorderhaus)**
Gebrauchsüberlassung für die Geländer innen im Bereich
der Balkone bzw. Loggien.
Menge: 1080,000 mWo

**1.2.240 Erschwerniszulage verlängerter Transportweg, Innenhof**
Erschwerniszulage für den verlängerten Transportweg auf den
Innenhof.
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Menge: 2320,000 m2

**1.2.250 Abluftrohr einrüsten im Innenhof**
Gerüstumbauarbeiten an bestehenden Fassadengerüstenim Bereich von Abluftrohren im Innenhof. Leistung umfasst, Einrüsten, Anpassen und Wiederherstellen von vorhandenenArbeits- und Schutzgerüsten im Bereich von Abluftleitungen imInnenhof während der Bauausführung.
Höhe: gesamte Fassadenhöhe
Rohrdurchmesser: ca. 50 bis 60 cm
Rohrabstand zur Wand: ca. 10 cm
 Leistungsumfang:- Ausführung gem. DIN EN 12811-1- Teilweises Demontieren von Gerüstlagen, Belägen und Seitenschutz- Herstellen von Aussparungen für vorhandene/vorzusehende Abluftrohre- Anpassen der Gerüstkonstruktion an geometrische Zwangspunkte- Wiedermontage und Sicherstellung der Standsicherheit und Gebrauchstauglichkeit- Einhaltung aller sicherheitsrelevanten Anforderungen
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Menge: 1,000 Stk

#### Abschnitt 1.3 Wetterschutzdach

*Hinweis: Skizze Wetterschutzdach*
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Hinweis:
Skizze zum Wetterschutzdach in seiner vorgesehenen
Position zwischen den bestehenden Gebäudeteilen.
Das darunter liegende Bestandsdach wird vollständig
abgebrochen und durch eine neue Dachkonstruktion ersetzt.

**1.3.10 Statik Wetterschutzdach**
*** Pauschalposition
Erstellen einer prüffähigen Statik für die Montage von
Wetterschutzdächern, einschl. Ausführungszeichnungen.
Die Berechnung und die Pläne sind spätestens 2 Wochen
vor Beginn der Gerüstarbeiten der Bauleitung in digitaler
Ausfertigung zu übergeben.
Menge: 1,000 psch

**1.3.20 Wetterschutzdach, Kasettendach**
Liefern, Herstellen und Rückbauen eines komplett
geschlossenen Wetterschutzdaches in Kasettendach-
Bauweise zur Witterungsabschirmung der Bauarbeiten
gemäß den anerkannten Regeln der Technik, den Vorgaben
der DIN EN 16508, DIN EN 1991, DIN EN 12811 sowie
den Herstellerrichtlinien.
 Systemdaten:

| Dachform: | Satteldach und Flachdach |
| --- | --- |
| Dachneigung: | ca. 10-15° |
| Binder: | Gitterträger nach Statik, Abstand systemspezifisch |
| Spannweite: | ca. 15,00 m |
| Dachlängen: | 9,00 m und 10,00 m |
| Schneelast: | Schneelastzone 2, sk = 0,85 kN/m² |

Konstruktion und Ausführung:
- Montage auf vorhandenes Traggerüst
- Aufbau in Kasettendachform
- Ausbildung eines geschlossenen und regendichten
  Daches, inkl. aller Anschlüsse
- Windsicherung durch horizontale Aussteifungen,
  Diagonalverbände und kraftschlüssige Verriegelung
- Ballastierung und Verankerung gem. statischem Nachweis
- Sicherstellung eines Wartungs- und Kontrollzugangs über
  Laufstege oder Serviceöffnungen

Abrechnung nach überdeckter Dachfläche.

Angebotenes System: '............................................' (Bieterergänzung)
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(Verortung Wetterschutzdach)
Menge: 125,000 m2

**1.3.30 Wetterschutzdach, Kasettendach, Gebrauchsüberlassung+Wartung**
Gebrauchsüberlassung des vorbeschriebenen
Wetterschutzdaches, Wetterschutzdach-Kasettendach
gemäß DIN EN 12811-1, einschl. Wartung und
eventuell erforderlicher Reparaturen.
Menge: 1500,000 m2Wo

**1.3.40 Auf- und Abbau zusätzlicher Gerüstlagen Wetterschutzdach**
Gerüsterhöhung über die Traufe mit zusätzlichen Gerüstlagen
zur Aufnahme des Wetterschutzdaches. Aufbauen und Abbauen
zusätzlicher Gerüstlagen.
Menge: 75,000 m2

**1.3.50 Zusätzliche Gerüstlagen Wetterschutzdach, Gebrauchsüberlassung**
Gebrauchsüberlassung der Vorposition.
Gerüsterhöhung mit zusätzlichen Gerüstlagen,
je weitere angefangene Woche.
Menge: 900,000 m2Wo

**1.3.60 Gerüstverstärkung Wetterschutzdach, Kasettendach**
Gerüstverstärkung und Ergänzung des vorhandenen
Fassadengerüstes nach statischen Erfordernissen zur
Aufnahme des vorbeschriebenen Wettterschutzdaches
mit zusätzlicher Gerüstverankerung.

Abrechnungsbasis ist die gesamte Dachfläche,
auf die das Wetterschutzdach aufgelagert ist.
Menge: 125,000 m2

**1.3.70 Gerüstverstärkung Wetterschutzdach, Kasettendach, Gebrauchsüberlassung**
Gebrauchsüberlassung des Wetterschutzdaches für
Gerüstverstärkung je Woche.
Menge: 1500,000 m2Wo

#### Abschnitt 1.4 Hängegerüst

**1.4.10 Erstellung Montagekonzept inkl. statischer Nachweis für Fassaden-Hängegerüst**
*** Pauschalposition
Erarbeitung eines projektspezifischen Montagekonzepts fürdas Fassaden-Hängegerüst, einschließlich statischem Nachweisaller tragenden und sicherheitsrelevanten Bauteile. Montagekonzept:
- Beschreibung der Montage-, Nutzungs- und Demontageabläufe- Festlegung der Anschlag- und Abstützpunkte- Ermittlung der Lastannahmen gemäß geltenden Normen- Ausarbeitung des statischen Nachweises- Erstellung der vollständigen Dokumentation zur Vorlage bei  Bauleitung und ggfs. Prüfingenieur Hinweis: Alle Unterlagen sind vor Montagebeginn einzureichen.Änderungen aufgrund baulicher Gegebenheiten sind einzupreisen.
Menge: 1,000 psch

**1.4.20 Fassaden-Hängegerüst, LK3, W06 liefern, montieren und rückbauen**
Liefern, Montieren, Vorhalten und spätere Demontage
eines Hängegerüstes zur sicheren Ausführung von
Arbeiten an der rückwärtigen Hoffassade auf dem Nachbargebäude.

| Art des Gerüstes: | Fassaden-Hängegerüst |
| --- | --- |
| Lastklasse: | LK3, 2,0 kN/m2 |
| Breitenklasse: | W06 |
| Wandabstand: | 0,30 m |
| max. Firsthöhe: | ca. 19 m |
| Untergrund: | MW/Beton |
| Verwendungszweck: | Maler- und Putzarbeiten |

Das Hängegerüst wird an der Dachkonstruktion bzw.
geeigneten tragfähigen Bauteilen des Bestandsbauwerks
verankert und gemäß den geltenden Normen DIN EN 12811
und DIN 4420 ausgeführt.

Leistungsumfang:
- Anbringen der erf. Trägerkonsolen, Aufhängungen und Tragmittel
- Montage eines Hängegerüstes inkl. Belag, Geländer, Seitenschutz,
  Aufstiege und notwendiger Abdeckungen
- Herstellen aller erf. Transport- und Arbeitsflächen
- Anpassungen und Dachüberstände, Vorsprünge und unterschiedlich
  tiefe Fassadenabschnitte
- Absturzsicherung  und Schutzmaßnahmen für die darunterliegenden
  Bereiche
- Demontage und Abtransport nach Bauende
- Entsorgung aller Hilfs- und Verbrauchsmaterialien

Hinweise:
- Die Fassade verläuft mit leicht variierenden Höhen und Vorsprüngen
- Die Aufhängung erfolgt ausschließlich an statisch geeigneten Bauteilen
- Der Hofbereich ist eingeschränkt zugänglich, Montage über das Dach
- Die genaue Fläche und Gerüstlage sind vor Ort zu vermaßen

Hinweis: Nutzungseinschränkungen angrenzender Grundstücke
Bei der Aufstellung des Hängegerüstes ist es unzulässig, dieDächer angrenzender Nachbargebäude sowie die Hofflächenbenachbarter Grundstücke als Arbeits- oder Abstellflächen zu nutzen. Ausführung nur auf Anweisung der örtlichen Bauleitung!
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Menge: 50,000 m2

**1.4.30 Fassaden-Hängegerüst, LK3, W09, Gebrauchsüberlassung**
Gebrauchsüberlassung des vorbeschriebenen Fassaden-
Hängegerüstes über die Grundeinsatzzeit hinaus.
Menge: 150,000 m2Wo

**1.4.40 Unterkonstruktion (Trägergerüst) für Hängegerüst**
Herstellen einer tragfähigen Unterkonstruktion (Trägergerüst) zur
Aufnahme des zuvor beschriebenen Fassaden-Hängegerüstes
durch Aufstocken des bestehenden Fassadengerüstes gemäß
DIN4420-1 und DIN EN 12811-1.

Die Leistung umfasst das Aufstocken der Gerüstkonstruktion
einschl. Lieferung, Einbau und Montage aller erforderlichen
Bauteile wie Vertikalrahmen, Diagonalen, Gerüstbeläge, Geländer,
Konsolen, Aussteifungen und Verankerungselemente.

Die Unterkonstruktion ist standsicher herzustellen und so
vorzubereiten, dass die sichere Montage des Hängegerüstes
gewährleistet ist.

Inkl. Dokumentation mit Montageanweisung und Übergabeprotokoll.
Menge: 75,000 m2

**1.4.50 Unterkonstruktion (Trägergerüst) für Hängegerüst, Gebrauchsüberlassung**
Gebrauchsüberlassung der vorbeschriebenen
Unterkonstruktion (Trägergerüst) für Hängegerüst
über die Grundeinsatzzeit hinaus.
Menge: 225,000 m2Wo

**1.4.60 Standsichernde Ballastkonstruktion für Hängegerüst**
Einbringen und fachgerechtes Verteilen von Ballast zur Sicherungdes Hängegerüstes gemäß statischen Vorgaben, einschließlichBereitstellung, Transport, Positionierung und Ausrichtung derBallastelemente, einschließlich aller Nebenleistungen zurstandsicheren Ausführung.
Menge: 1,000 Stk

**1.4.70 Gerüstbekleidung, Schutznetz aus Polypropylen, Hängergerüst**
Vollflächige Gerüstbekleidung des Hängegerüstes gemäß
DIN 4420-1 als Sicht-,Witterungs- und Staubschutz mi
Schutznetz. Ausführung mit hochfestem Polypropylen (PP)
nach DIN EN 1263-1, Energieaufnahme 4,2 kJ

Baustoffklasse nach DIN 4102-1: B1
Menge: 50,000 m2

**1.4.80 Gerüstbekleidung, Schutznetz, Hängegerüst, Gebrauchsüberlassung**
Gebrauchsüberlassung der vollflächigen Gerüstbekleidung des
Hängegerüstes gemäß DIN 4420-1 mit Schutznetz aus Polypropylen.
Menge: 150,000 m2Wo

#### Abschnitt 1.5 Sonstiges

**1.5.10 Gerüst, Unterbau mit Bohlen**
Gerüstunterbau für den Ausgleich von Unebenheiten in der
Aufstandsfläche der Gerüste. Höhenausgleich durch Unterlage
von Bohlen.

Abrechnungsgrundlage ist die Länge des Gerüstes.
Menge: 120,000 m

**1.5.20 Materialaufzug, 5 kN, h= 20 m**
Materialaufzug mit mehreren Ladestellen, einschl.
vorschriftsmäßiger Sicherung, An- und Abtransport,
Montage und Demontage.
Die Entladestellen sind in jeden Obergeschoss auf Höhe
des RFB herzustellen. Der Transport von ca. 3 m langen
Material ist stehend zu gewährleisten.

Ladestelle:  jede 2 Etage
Anzahl Ladestellen:  ca. 4 Stk gem. konstruktivem Erfordernis
Bühnengröße:  ca. 1,40 / 1,60 m
Nutzlast:  5 kN
Höhe: ca. 20 m

Aufstellort: Straße und Innenhof

Stromanschlusswert (A): '.......................................' (Bieterergänzung)
Menge: 2,000 Stk

**1.5.30 Mietgebühr Materialaufzug, 5 kN, h= 20 m, Gebrauchsüberlassung**
Mietgebühr für Materialaufzug, inkl. Maschinenbruchversicherung;
pro angefangene Woche.

Nutzlast :  5 kN
Mietdauer:  Vorderhaus 18 Wo, Seitenflügel 1 + 2 Rechts 16 Wo
Menge: 34,000 StWo

**1.5.40 Etagensicherung mit Schiebegeländer**
Zusätzliche Haltestellen für Aufzug, einschl. vorschriftsmäßiger
Sicherung, An- und Abtransport, Montage und Demontage.

Ausführungsort: nach Rücksprache mit der örtlichen Bauleitung

Fabrikat:  GEDA Comfort-Maxi, oder gleichwertig

Angebotenes Fabrikat: '....................................' (Bieterergänzung)
Menge: 10,000 Stk

**1.5.50 Etagensicherung, Gebrauchsüberlassung**
Gebrauchsüberlassung der Etagensicherung mit Schiebegeländer
Zusätzliche Gebrauchsüberlassung: 18, bzw. 16 Wochen je nach BA
Menge: 170,000 StWo

**1.5.60 Gerüstkontrollgang**
Ausführen zwei wöchentlicher Gerüstkontrollganges einschl.
Beheben kleinerer Mängel wie z.B. Wiedereinhängen des
Seitenschutzes etc.

2 x wöchentliche Kontrolle.

Ausführung nur nach Weisung der örtlichen Bauleitung.
Menge: 40,000 Wo

#### Abschnitt 1.6 Stundenlohnarbeiten

**1.6.10 Vorarbeiter, Stundenlohnarbeiten**
Für evtl. erforderliche Arbeiten, die nicht im Leistungsverzeichnis
erfasst sind und nur auf ausdrückliche Anweisung der
Bauleitung gegen Nachweis zur Ausführung kommen.

Berechnet für: Vorarbeiter
Menge: 40,000 h

**1.6.20 Helfer, Stundenlohnarbeiten**
Für evtl. erforderliche Arbeiten, die nicht im Leistungsverzeichnis
erfasst sind und nur auf ausdrückliche Anweisung der Bauleitung
gegen Nachweis zur Ausführung kommen.

Berechnet für: Helfer
Menge: 40,000 h
